# Muster-Leistungsbeschreibung
Leistungsbeschreibung (GAEB 90, DA81)
Währung: EUR

## SR TILES CR 3010
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

**00001.0001 Baustelle einrichten einschließlich Geräte**
Baustelle einrichten, An- und Abfuhr
aller benötigten Materialien, Geräte und
Maschinen. Räumen der Baustelle und
Wiederherstellung aller benutzten
Flächen in den ursprünglichen Zustand
einschließlich notwendiger
Zwischenreinigung.
Einheit: h

**00001.0002 Abklebearbeiten**
Zum Schutz vor Verschmutzungen sind
Türen, Fenster, Fußleisten, Maschinenfundamente,
Regale, Einrichtungsgegenstände mit geeignetem
Klebeband und Folie zu schützen.
Einheit: h

**00001.0003 Untergrunduntersuchung und -prüfung**
Untergrund Prüfung und Dokumentation gemäß gültigen
Regelwerken.
Einheit: m2

**00001.0004 Vorbehandlung mit geeigneten Mitteln, vorzugsw. mittels Strahlen**
Untergrundvorbehandlung mit geeigneten
Mitteln, vorzugsweise mittels
Stahlkugelstrahlverfahren, zur Erzielung
eines tragfähigen, sauberen und
tragfähigen Untergrundes, frei von
haftungsmindernden Schichten.
Einheit: m2

**00001.0005 Grundierung mit einemtransp., LM-freien 2K EP-Bindemittel (FK)**
Liefern und Herstellen druckfester Mörtel zum
Höhenausgleich, als Reparaturmörtel sowie als
Epoxyestrich,
Verbrauch je nach Anwendungsbeispiel.

Gewähltes Produkt:
Remmers Epoxy FK 100

Einsatzzweck:
Grundierung, Haftbrücke auf schwierigen Untergründen
in Verbindung mit Industriekeramiken
Bindemittel für Haftbrücken, Fugenmassen und Epoxy
Fugenkitt

Eigenschaften:
Chemisch hoch belastbar
Mechanisch belastbar

  Komponente A  Komponente B
Dichte (20 °C):  1,11 g/cm³  0,97 g/cm³
Viskosität (25 °C) 750 mPa s  750 mPa s

Die genannten Werte stellen typische
Produkteigenschaften dar und sind nicht als
verbindliche Produktspezifikationen zu verstehen.

Verbrauch:
Verbrauch als Grundierung:
mind. 0,3-0,5 kg/m² Remmers Epoxy FK 100 <6849>
Verbrauch als EP-Mörtel:
Pro mm Schichtdicke:
ca. 0,2 kg/m² Remmers Epoxy FK 100 <6849>
und 2,0 kg/m² einer geeigneten Sandsieblinie
z. B. Selectmix RMS <6752> oder
  Selectmix 0/10 <6750>
Einheit: m2

**00001.0006 Abdichten von Innenecken, Fugen und Durchdringungen mit Fugenband Tape VF**
Innenecken, Fugen und Durchdringungen mit
dem hochwertigen, vliesbeschichtetem
Premium-Dichtband auf NBR Kautschuk-Basis, Remmers Tape
VF, verstärken.
Fugenband VF 120 (Fugenband 120 mm)
Fugenband VF 75 EC (Außenecke)
Fugenband VF 100 IC (Innenecke)
Tape VF 350 350mm x 350mm (Manschette)
in die noch frische im Vorfeld applizierte, 2.
MT-Epoxyschicht
unter Einsatz der Werkzeuge z. B.:
Glättekelle, Zahnspachtel mit ZL 46, ZL 25,
Epoxy Rolle 10 cm & Metalligel
einbauen und glattstreichen
Größe der Dusch-Boden-Fläche: ______________
Angabe der einzelnen VF-Produkte:
________________________________________
________________________________________

Verbrauch:
1x psch Remmers Tape VF Produktserie <5071>
Einheit: St

**00001.0007 Rissüberbrückende Zwischenschicht**
Liefern und Herstellen einer rissüberbrückenden,
polyurethangebundenen Zwischensschicht.

Für Verarbeitungen an lotrechten bzw.
geneigten Flächen können dem PU-Bindemittel geeignete
Stellmittel zugegeben werden.

gewählte Produkte oder gleichwertig:
Remmers PUR Base WPM
Remmers WHG TX

Anwendungsbereich: Rissüberbrückende Zwischenschicht
gemäß BEB-Arbeitsblatt KH 6
Eigenschaften:
- Statisch rissüberbrückend
- Chemisch belastbar
Produktkenndaten:
Im Anlieferungszustand -
Komponente A, Komponente B, Mischung,
Viskosität (25 °C): 5230 mPa s, 70 mPa s, 2050 mPa s,
Dichte (20 °C): 1,44 g/cm³, 1,22 g/cm³, 1,40 g/cm³,

Im ausreagierten Zustand -
Anforderungen an das Produkt:
Rissüberbrückungsklasse A3 (> 0,5 mm)

Hinweis:
Gemäß Herstellerrichtlinie in Verbindung
mit der AbP "P 13895 / 24-717" als PUR-Abdichtung
im Verbund in Kombination mit einer Nutzschicht (AiV
N).
Der Verwednungsbereich bezieht sich
aufBeanspruchungsklassen A, B & C.
Dies entspricht den Wassereinwirkungsklassen W2-I und
W3-I gemäß DIN 18534-1.

Die angegebenen ungefähren Verbrauchsmengen beziehen
sich auf glatte egalisierte Untergründe.

Verbrauch:
2 Arbeitsgänge mit
mind. 1,8 kg/m² Remmers PUR Base WPM <6065>
(Farbton nach Wahl des Auftraggebers)
Anteilige Zugabe Stellmittel:
ca. 4% WHG TX
Einheit: m2

**00001.0008 Klebebettung**
Liefern und Herstellen einer Klebebettung mit Epoxy FK
100 zur Verlegung von geeigneten Fliesen- und
Plattenbelägen, der Mörtel kann je nach Bedarf etwas
thixotropiert werden

Das Bindemittel kann für Epoxy-Estriche,
Reparaturmörtel, Grundierungen, Haftbrücken auf
schwierigen Untergründen, Fugenmassen und Epoxy
Fugenkitt eingesetzt werden.
Verbrauch je nach Anwender & Anwendungsbeispiel.

Gewählte Produkte:
Remmers Epoxy FK 100, Selectmix 01/03, ADD TX Neu

Einsatzzweck:
Als Klebebett für bauseitigen Fliesen- und
Plattenbelag
Hinweis: Ableitfähiger Systemaufbau möglich

Eigenschaften:
Chemisch hoch belastbar
Mechanisch belastbar

  Komponente A  Komponente B
Dichte (20 °C):  1,11 g/cm³  0,97 g/cm³
Viskosität (25 °C) 750 mPa s  750 mPa s

Die genannten Werte stellen typische
Produkteigenschaften dar und sind nicht als
verbindliche Produktspezifikationen zu verstehen.

Verbrauch:
ca. 0,02 kg/m² Remmers ADD TX Neu <0949>
ca. 0,50 kg/m² Remmers Selectmix 01/03 <4405>
ca. 2,00 kg/m² Remmers Epoxy FK 100 <6849>
Einheit: m2

**00001.0009 Armierungsgewebe Tex 4/100**
*** Bedarfsposition ohne GB
Liefern und Einbauen von Armierungsgewebe aus E-Glas
mit polymeren Kunststoffen ummantelt

Gewähltes Produkt oder gleichwertig:
Tex 4/100

Produkteigenschaften:
Flächengewicht: ca. 160 g/m²
Maschenweite Kette x Schuss: 4 x 4 mm von
Fadenmitte zu Fadenmitte
Reißkraft Kette (N/5cm): mind. 2000 N ? Trockenzug
Reißkraft Schuss (N/5cm): mind. 2000 N -
Trockenzug

Anwendungsbereiche:
■ Aufnahme von Untergrundbewegungen
■ Rissinstandsetzung
■ Wärmedämmverbundsysteme
■ Armierung von iQ Top SLS und Power Protect [eco]
System

Eigenschaften:
■ Dauerelastisch
■ Verrottungsfest
■ Alkalibeständig
■ Schiebefest
■ B: 1 m / L: 50 m

Verbrauch:
Ca. 1,1 m²/m² Tex 4/100 >3880<
Einheit: m2

*Hinweis*
Bodenbelag Feinsteinzeug - bauseits

Feinsteinzeug (hexagonal, konisch) - bauseits liefern
und einbauen

**00001.0010 Epoxy FK 100 ? Epoxy-Harz für Fugenkitt**
Liefern und Herstellen von Epoxy-Mörtel mit Epoxy FK
100 zum Verfugen von Plattenbelägen,

Das Bindemittel kann für Epoxy-Estriche,
Reparaturmörtel, Grundierungen, Haftbrücken auf
schwierigen Untergründen, Fugenmassen und Epoxy
Fugenkitt eingesetzt werden.
Verbrauch je nach Anwender & Anwendungsbeispiel.

Gewähltes Produkt:
Remmers Epoxy FK 100

Einsatzzweck:
Fugenmasse und Epoxy Fugenkitt in Verbindung mit
Industriekeramiken
Hinweis: Ableitfähiger Systemaufbau möglich

Eigenschaften:
Chemisch hoch belastbar
Mechanisch belastbar

  Komponente A  Komponente B
Dichte (20 °C):  1,11 g/cm³  0,97 g/cm³
Viskosität (25 °C) 750 mPa s  750 mPa s

Die genannten Werte stellen typische
Produkteigenschaften dar und sind nicht als
verbindliche Produktspezifikationen zu verstehen.

Verbrauch:
je nach Anwender und Einsatzbedingung:
mind. 0,5 kg/m² Epoxy FK 100
Selectmix 01/03
Quarz 03/08 DF
Einheit: m2
